# JOMA Jalousiekasten
Leistungsbeschreibung (GAEB 90, DA81)
Währung: _

## JOMA Jalousiekasten

**1 Jalousiekasten EPS 035**
*** Grundposition ZZ 001.0
liefern und setzen von
JOMA - Jalousiekasten in der Dämmebene des WDVS-Systems
versteift mit zwei untereinander verbundenen OSB-
Platten, zwei integrierten Anputzleisten, Innenseite
des Kastens grau beschichtet RAL K5, Fensterprofile
sind in der Dämmung ausgeklinkt.
Dämmung: EPS 035 WDVS (weiss)
Befestigung mit thermisch getrennten Montagewinkeln
nach Herstellerangabe.
Gesamtdicke:.........mm
Länge: lichte Weite + 2 Auflager a 250 mm
Gesamthöhe: 500 mm
Innenmaße des Kastens: 140 x 270 mm
Zur genauen Anpassung an die Fensterprofile ist ein
Formblatt der Fa. JOMA Dämmstoffwerk GmbH, tel: 08393-
780, Fax: 08393-7815, info@joma.de erhältlich und
erforderlich.
Einheit: m

**Befestigungswinkel**
*** Grundposition ZZ 001.0
JOMA Befestigungswinkel inkl. Schrauben und Zubehör
Bedarf: bei Gesamtlängen
  bis 2,00 m - 2 Stück pro Element
von 2,00 bis 3,00 m - 3 Stück pro Element
von 3,00 bis 4,00 m - 4 Stück pro Element
